# Psch Erhaltung FB BAB - NI
Angebotsaufforderung (GAEB DA XML 3.2, DA83)
Projekt: A-P0539-10
Währung: EUR
Auftraggeber: Autobahn GmbH des Bundes, Niederlassung Nord (Hamburg), Autobahnmeisterei Hittfeld, AM Hittfeld, Jesteburger Str. 35, 21218 Seevetal-Hittfeld, Jesteburger Straße 35, 21218 Seevetal-Hittfeld, Telefon 04105 58050-0
Erstellt mit: GXML Toolbox V3.3 R20230829, iTWO_64 V25.0.650, 15.04.2026

## 1 Wolfszaun Heidelfächen A7
Datum: 15.04.2026
WaGr: 99_99_01

### Abschnitt 00 Wolfszaun Heidelfächen A7

WaGr: 99_99_01

#### Unterabschnitt 00.00 Baustelleinrichtung

**00.00.0001 Geräte, Werkzeuge und sonstige**
*** Pauschalposition
Geräte, Werkzeuge und sonstige Betriebsmittel, die zur
vertragsgemäßen Ausführung der Bauleistungen erforder
lich sind, auf die Baustelle bringen, bereitstellen und
soweit der Geräteeinsatz nicht gesondert vergütet
wird- betriebsfertig aufstellen einschl. der dafür
notwendigen Arbeiten. Die erforderlichen festen Anlagen
herstellen. Baubüros, Unterkünfte, Werkstätten, Lager
schuppen und dgl., soweit erforderlich, antransportie
ren, aufbauen und einrichten. Strom-, Wasser-, Fern
sprechanschluss sowie Entsorgungseinrichtungen und dgl.
für die Baustelle, soweit erforderlich, herstellen. Bei
Bedarf Lagerplätze, sonstige Platzbefestigungen und
Wege im Baustellenbereich anlegen. Oberbodenarbeiten
einschl. Beseitigen von Aufwuchs für die Baustellenein
richtung, soweit erforderlich, ausführen. Flächen be
schaffen, sofern die vom AG zur Verfügung gestellten
nicht ausreichen. Kosten für Vorhalten, Unterhalten und
Betreiben der Geräte, Anlagen und Einrichtungen
einschl. Mieten, Pacht, Gebühren und dgl. werden nicht
mit dieser Pauschale, sondern mit den Einheitspreisen
der betreffenden Teilleistungen vergütet. Soweit nicht
für bestimmte Leistungen für das Einrichten der Bau
stelle gesonderte Positionen im Leistungsverzeichnis
enthalten sind, gilt die Pauschale
für alle Leistungen sämtlicher Abschnitte des Leistungsverzeichnisses.
Zufahrt zur Baustelle vorhanden.
Menge: 1,000 Psch

#### Unterabschnitt 00.01 Zaun und Tore liefern und aufbauen

**00.01.0001 Wolfszaun nach Unterlagen des AG**
Wolfszaun nach Unterlagen des AG herstellen. Kno
tengeflecht auf fahrbahnabgewandter Pfostenseite an
bringen, mit Ausnahme der Eckpfosten. Die erforderli
chen Drahtverbindungen sind mit feuerverzinkten Spann
schlössern auszuführen. Mindestens jeder 10. Pfosten
und alle Eckpfosten doppelseitig und die Endpfosten
einseitig verstreben. Einschließlich der erforderlichen Erdarbeiten. Aushubmaterial innerhalb der Baustelle flächenhaft verteilen.
Zaunhöhe 'Zaunhöhe = 2,00 m, Pfostenlänge = 2,70m '
Pfostenabstand = 4,00 m.
Pfosten 'Z-Profilpfosten, Profil: 50x27 mm, Materialstärke 1,5 mm, Harkenanbstand 10 cm, Stahl verzinkt, senkrecht in anstehenden Boden einschlagen.
Bodenklasse 3 bis 5.
Knotengeflecht aus glattem Draht 2 mm, dickverzinkt,
Kopf- und Fußdraht 2,5 mm, Anzahl der waagerechten
Drähte 23 Stück. In den unteren 80 cm Abstand höchstens
5 cm. Senkrechter Abstand höchstens 15 cm. Reißfestig
keit der waagerechten Drähte mindestens 1150 N/mm2.
Erdanker aus Metall (Hering), Länge = 70 cm, feuerver
zinkt, mit Drahteinhängeöse, Materialstärke mind. 2,5
mm, in Feldmitte einschlagen. Zusätzlich entlang des
untersten Drahtes einen Stacheldraht befestigen und
beide in Öse einhängen.
Zaun beidseitig anschließen.
Pfostenverstrebung einschließlich der erforderlichen
Erdarbeiten herstellen. Aushubmaterial innerhalb der
Baustelle flächenhaft verteilen.
Strebe für Zaunhöhe = 2,00 m.
Strebe 'Z-Profil, verzinkt, Profil: 50x27 mm, Materialstärke 1,5 mm
Montage inkl. Strebenanschlussset für Z- Profile.
Länge = 2,70 m.
Bodenklasse 3 bis 5.

Wolfszaun- Set, Wolfsnetz 12 Volt liefern und installieren
Menge: 4475,000 m

**00.01.0002 Tore aus Spanndrähten 3 m breit,**
Tore aus Spanndrähten 3 m breit, liefern und einbauen.
Menge: 12,000 St
